# WHEEL CLEAN 500 ML - Limpia llantas metálicas - de CRC

- Propiedad del archivo: CONSTRUNARIO
- Formato: FIEBDC-3/2012
- Programa: Construnario Versión 3.51
- Fecha de los precios: 27/11/2018
- Divisa: EUR

**33037-AC** u WHEEL CLEAN 500 ML - Limpia llantas metálicas - de CRC
Limpia llantas metálicas. Aluminio y cromados Código EAN: 5412386067914
