# Abrazadera tuerca M8/M10 isofónica - diámetro 180Ø

- Propiedad del archivo: CONSTRUNARIO
- Formato: FIEBDC-3/2012
- Programa: Construnario Versión 3.51
- Fecha de los precios: 27/11/2018
- Divisa: EUR

| Código | Ud | Descripción |
|---|---|---|
| DRSNR180 | u | Abrazadera tuerca M8/M10 isofónica - diámetro 180Ø |
