# Registro hermético SPIRO®System motorizado 230V - 160Ø

- Propiedad del archivo: CONSTRUNARIO
- Formato: FIEBDC-3/2012
- Programa: Construnario Versión 3.51
- Fecha de los precios: 29/11/2018
- Divisa: EUR

| Código | Ud | Descripción |
|---|---|---|
| DTLBP230160 | u | Registro hermético SPIRO®System motorizado 230V - 160Ø |
