# Codo estampado 45° - sin junta de goma - 224Ø

- Propiedad del archivo: CONSTRUNARIO
- Formato: FIEBDC-3/2012
- Programa: Construnario Versión 3.51
- Fecha de los precios: 29/11/2018
- Divisa: EUR

| Código | Ud | Descripción |
|---|---|---|
| B22445 | u | Codo estampado 45° - sin junta de goma - 224Ø |
