# Brida de cierre SR con polietileno METU®System - 800Ø

- Propiedad del archivo: CONSTRUNARIO
- Formato: FIEBDC-3/2012
- Programa: Construnario Versión 3.51
- Fecha de los precios: 30/11/2018
- Divisa: EUR

| Código | Ud | Descripción |
|---|---|---|
| FLS800 | u | Brida de cierre SR con polietileno METU®System - 800Ø |
