# Reducción concéntrica - diámetro nominal 180/125

- Propiedad del archivo: CONSTRUNARIO
- Formato: FIEBDC-3/2012
- Programa: Construnario Versión 3.51
- Fecha de los precios: 30/11/2018
- Divisa: EUR

| Código | Ud | Descripción |
|---|---|---|
| RC180125 | u | Reducción concéntrica - diámetro nominal 180/125 |
