# Te Shunt doble junta SPIRO®System - diámetro nominal 250/125

- Propiedad del archivo: CONSTRUNARIO
- Formato: FIEBDC-3/2012
- Programa: Construnario Versión 3.51
- Fecha de los precios: 03/12/2018
- Divisa: EUR

| Código | Ud | Descripción |
|---|---|---|
| TCSL250125 | u | Te Shunt doble junta SPIRO®System - diámetro nominal 250/125 |
