# Tolva concéntrica - diámetro nominal 1000/900

- Propiedad del archivo: CONSTRUNARIO
- Formato: FIEBDC-3/2012
- Programa: Construnario Versión 3.51
- Fecha de los precios: 03/12/2018
- Divisa: EUR

| Código | Ud | Descripción |
|---|---|---|
| LOR1000900 | u | Tolva concéntrica - diámetro nominal 1000/900 |
