# Tolva codo 345.310 - diámetro nominal 1010/203

- Propiedad del archivo: CONSTRUNARIO
- Formato: FIEBDC-3/2012
- Programa: Construnario Versión 3.51
- Fecha de los precios: 03/12/2018
- Divisa: EUR

| Código | Ud | Descripción |
|---|---|---|
| TOCO 1010350 | u | Tolva codo 345.310 - diámetro nominal 1010/203 |
