# Tolva codo 485.410 - diámetro nominal 1515/350

- Propiedad del archivo: CONSTRUNARIO
- Formato: FIEBDC-3/2012
- Programa: Construnario Versión 3.51
- Fecha de los precios: 03/12/2018
- Divisa: EUR

| Código | Ud | Descripción |
|---|---|---|
| TOCO 1515350 | u | Tolva codo 485.410 - diámetro nominal 1515/350 |
