# Abrazadera pasamano isofónica - diámetro 80

- Propiedad del archivo: CONSTRUNARIO
- Formato: FIEBDC-3/2012
- Programa: Construnario Versión 3.51
- Fecha de los precios: 03/12/2018
- Divisa: EUR

| Código | Ud | Descripción |
|---|---|---|
| UVEDR80 | u | Abrazadera pasamano isofónica - diámetro 80 |
