# Codo engatillado 90° aislado elastomérico - aislamiento 10 mm - diámetro 560

- Propiedad del archivo: CONSTRUNARIO
- Formato: FIEBDC-3/2012
- Programa: Construnario Versión 3.51
- Fecha de los precios: 03/12/2018
- Divisa: EUR

**BFE56090_10** u Codo engatillado 90° aislado elastomérico - aislamiento 10 mm - diámetro 560
Codo engatillado 90° aislado elastomérico - aislamiento 10 mm - 560/90
