# Manguito tubo aislado elastomérico - aislante 10 mm - diámetro 600

- Propiedad del archivo: CONSTRUNARIO
- Formato: FIEBDC-3/2012
- Programa: Construnario Versión 3.51
- Fecha de los precios: 03/12/2018
- Divisa: EUR

| Código | Ud | Descripción |
|---|---|---|
| NPE600 | u | Manguito tubo aislado elastomérico - aislante 10 mm - diámetro 600 |
