# Te simple 90° aislada elastomérico - 355/355Ø

- Propiedad del archivo: CONSTRUNARIO
- Formato: FIEBDC-3/2012
- Programa: Construnario Versión 3.51
- Fecha de los precios: 04/12/2018
- Divisa: EUR

| Código | Ud | Descripción |
|---|---|---|
| TCE355355 | u | Te simple 90° aislada elastomérico - 355/355Ø |
