# Codo engatillado 90° aislado elastomérico - aislamiento 20 mm - diámetro 710

- Propiedad del archivo: CONSTRUNARIO
- Formato: FIEBDC-3/2012
- Programa: Construnario Versión 3.51
- Fecha de los precios: 04/12/2018
- Divisa: EUR

| Código | Ud | Descripción |
|---|---|---|
| BFE71090_20 | u | Codo engatillado 90° aislado elastomérico - aislamiento 20 mm - diámetro 710 |
