# Reduccion concéntrica aislado 25mm - Ø350/280

- Propiedad del archivo: CONSTRUNARIO
- Formato: FIEBDC-3/2012
- Programa: Construnario Versión 3.51
- Fecha de los precios: 04/12/2018
- Divisa: EUR

| Código | Ud | Descripción |
|---|---|---|
| RCI350280 | u | Reduccion concéntrica aislado 25mm - Ø350/280 |
