# Te 90° aislada 25mm - Ø 400/250

- Propiedad del archivo: CONSTRUNARIO
- Formato: FIEBDC-3/2012
- Programa: Construnario Versión 3.51
- Fecha de los precios: 04/12/2018
- Divisa: EUR

| Código | Ud | Descripción |
|---|---|---|
| TCI400250 | u | Te 90° aislada 25mm - Ø 400/250 |
