# Antivibración instalpack 45 min-max 19-90 Kg

- Propiedad del archivo: CONSTRUNARIO
- Formato: FIEBDC-3/2012
- Programa: Construnario Versión 3.51
- Fecha de los precios: 04/12/2018
- Divisa: EUR

| Código | Ud | Descripción |
|---|---|---|
| ZINSTALPACK45 | u | Antivibración instalpack 45 min-max 19-90 Kg. |
