# Cable suspensión 2 x 5000mm (max 100Kg.)

- Propiedad del archivo: CONSTRUNARIO
- Formato: FIEBDC-3/2012
- Programa: Construnario Versión 3.51
- Fecha de los precios: 04/12/2018
- Divisa: EUR

| Código | Ud | Descripción |
|---|---|---|
| ZSOCABLE | u | Cable suspensión 2 x 5000mm (max 100Kg.) |
