# Soporte pletina 41x41x2,5x1000

- Propiedad del archivo: CONSTRUNARIO
- Formato: FIEBDC-3/2012
- Programa: Construnario VersiĆ³n 3.51
- Fecha de los precios: 04/12/2018
- Divisa: EUR

| Código | Ud | Descripción |
|---|---|---|
| ZSOPL41X411000 | u | Soporte pletina 41x41x2,5x1000 |
