# Aditivo bio diesel 200 ml - de CRC

- Propiedad del archivo: CONSTRUNARIO
- Formato: FIEBDC-3/2012
- Programa: Construnario Versión 3.51
- Fecha de los precios: 11/12/2018
- Divisa: EUR

**32038-AC** u Aditivo bio diesel 200 ml - de CRC
Aditivo para biodiésel Previene y reduce los depósitos de combustible en el sistema de inyección. Previene y reduce los depósitos en el sistema de inyección del combustible. Código EAN: 5412386015885
