# Aditivo para diésel en clima frío - de CRC

- Propiedad del archivo: CONSTRUNARIO
- Formato: FIEBDC-3/2012
- Programa: Construnario Versión 3.51
- Fecha de los precios: 11/12/2018
- Divisa: EUR

**32027-AC** u Aditivo para diésel en clima frío - de CRC
Aditivo para combustible diesel para clima frío. Aditivo para combustible diesel en clima frío. Código EAN: 5412386014000
