# Estabilizador de combustible para gasolina y diésel - de CRC

- Propiedad del archivo: CONSTRUNARIO
- Formato: FIEBDC-3/2012
- Programa: Construnario Versión 3.51
- Fecha de los precios: 11/12/2018
- Divisa: EUR

**32039-AC** u Estabilizador de combustible para gasolina y diésel - de CRC
Estabilizador de combustible. Controla y reduce la formación de residuos, barnices y peróxidos durante el almacenamiento de diesel y gasolina. Código EAN: 5412386031267
