# Limpiador de inyectores - de CRC

- Propiedad del archivo: CONSTRUNARIO
- Formato: FIEBDC-3/2012
- Programa: Construnario Versión 3.51
- Fecha de los precios: 11/12/2018
- Divisa: EUR

**32032-AC** u Limpiador de inyectores - de CRC
Limpia inyectores y todo el sistema de combustible. Limpia los inyectores y el sistema de combustible de los motores diesel y gasolina. Código EAN: 5412386014772
