# Aditivo para gasolina - de CRC

- Propiedad del archivo: CONSTRUNARIO
- Formato: FIEBDC-3/2012
- Programa: Construnario Versión 3.51
- Fecha de los precios: 11/12/2018
- Divisa: EUR

**32031-AC** u Aditivo para gasolina - de CRC
Aditivo gasolina. Garantiza una limpieza del sistema de combustible. Garantiza la limpieza del sistema de combustible. Código EAN: 5412386030697
