# Limpiador de válvulas - de CRC

- Propiedad del archivo: CONSTRUNARIO
- Formato: FIEBDC-3/2012
- Programa: Construnario Versión 3.51
- Fecha de los precios: 11/12/2018
- Divisa: EUR

**32037-AC** u Limpiador de válvulas - de CRC
Limpia y previene los depósitos en las válvulas. Limpia y previene los depósitos en las válvulas y en las cámaras de combustión Código EAN: 5412386015731
