# Limpiador interno del circuito de aceite del motor - de CRC

- Propiedad del archivo: CONSTRUNARIO
- Formato: FIEBDC-3/2012
- Programa: Construnario Versión 3.51
- Fecha de los precios: 11/12/2018
- Divisa: EUR

**32030-AC** u Limpiador interno del circuito de aceite del motor - de CRC
Elimina la suciedad, cascarilla, óxido y barniz del circuito de aceite del motor (gasolina & diesel). Usar antes del cambio de aceite. Código EAN: 5412386014642
