# Aditivo para aceite - de CRC

- Propiedad del archivo: CONSTRUNARIO
- Formato: FIEBDC-3/2012
- Programa: Construnario Versión 3.51
- Fecha de los precios: 11/12/2018
- Divisa: EUR

**32033-AC** u Aditivo para aceite - de CRC
Aditivo aceite. Previene la oxidación del aceite y protege contra la corrosión Previene la oxidación de aceite y protege contra la corrosión. Código EAN: 5412386015113
