# Tapafugas de aceite - de CRC

- Propiedad del archivo: CONSTRUNARIO
- Formato: FIEBDC-3/2012
- Programa: Construnario Versión 3.51
- Fecha de los precios: 11/12/2018
- Divisa: EUR

**32034-AC** u Tapafugas de aceite - de CRC
Tapafugas de aceite. Reduce el consumo de aceite y la contaminación. Detiene las fugas de aceite del motor, reduce el consumo de aceite y la contaminación Código EAN: 5412386015175
