# DUST OFF 67 - Gas seco a presión - 400 ml - de CRC

- Propiedad del archivo: CONSTRUNARIO
- Formato: FIEBDC-3/2012
- Programa: Construnario Versión 3.51
- Fecha de los precios: 11/12/2018
- Divisa: EUR

**33167-AW** u DUST OFF 67 - Gas seco a presión - 400 ml - de CRC
Gas seco a presión. Soplador de polvo. Bajo GWP. No inflamable Código EAN: 5412386068652
