# DUST OFF HF - Gas seco a presión - de CRC

- Propiedad del archivo: CONSTRUNARIO
- Formato: FIEBDC-3/2012
- Programa: Construnario Versión 3.51
- Fecha de los precios: 11/12/2018
- Divisa: EUR

**33165-AA** u DUST OFF HF - Gas seco a presión - de CRC
Gas seco a presión. Soplador de polvo. Bajo GWP. No inflamable. Alto flujo. Producto base HFO. Código EAN: 5412386068553
