# DUST OFF ONE - Gas seco - de CRC

- Propiedad del archivo: CONSTRUNARIO
- Formato: FIEBDC-3/2012
- Programa: Construnario Versión 3.51
- Fecha de los precios: 11/12/2018
- Divisa: EUR

**33157-AA** u DUST OFF ONE - Gas seco - de CRC
Gas seco. Soplador de polvo. Tecnología de carbón activo. Bajo GWP. No inflamable Código EAN: 5412386067679
