# DESENGRASANTE EXTRA RÁPIDO - Desengrasante enérgico - de CRC

- Propiedad del archivo: CONSTRUNARIO
- Formato: FIEBDC-3/2012
- Programa: Construnario Versión 3.51
- Fecha de los precios: 11/12/2018
- Divisa: EUR

**33153-ES** u DESENGRASANTE EXTRA RÁPIDO - Desengrasante enérgico - de CRC
Un potente limpiador indicado para el mantenimiento y reparación. Su poderosa formulación limpia y desengrasa todo tipo de piezas de metal, máquinas y herramientas al instante. CARACTERÍSTICAS • Rápido y potente • Elimina la grasa, el aceite y la suciedad • Aplicador práctico y fácil de usar APLICACIONES • Todo tipo de piezas de metal, máquinas y herramientas • Cadenas, … Código EAN: 5412386067785
