# PAINT STRIPPER: Decapante de pintura - de CRC

- Propiedad del archivo: CONSTRUNARIO
- Formato: FIEBDC-3/2012
- Programa: Construnario Versión 3.51
- Fecha de los precios: 11/12/2018
- Divisa: EUR

**33109-AC** u PAINT STRIPPER: Decapante de pintura - de CRC
Removedor de pintura. Un producto que elimine fácilmente los residuos de pinturas, juntas, pegamentos y depósitos de carbón de superficies de metal fácilmente. No más raspados excesivos con herramientas abrasivas. CARACTERÍSTICAS • Fórmula potente • Evaporación controlada • Fácil de usar en superficies verticales • Ahorra tiempo APLICACIONES Eliminación de: • Resíduos de juntas • Depósitos de carbón • Masillas • Adhesivos y sellantes • Pinturas Código EAN: 5412386067976
