# WIPES - Toallitas limpiadoras - de CRC

- Propiedad del archivo: CONSTRUNARIO
- Formato: FIEBDC-3/2012
- Programa: Construnario Versión 3.51
- Fecha de los precios: 11/12/2018
- Divisa: EUR

**33036-AA** u WIPES - Toallitas limpiadoras - de CRC
Toallitas limpiadoras. Limpia eficazmente manos y cualquier superficie sin necesidad de usar agua. Las toallitas están impregnadas con un líquido altamente efectivo, limpiador y acondicionador, efectivo con suciedad difícil y seguro con sus manos. La mejor solución para remover aceite, grasa, tinta, pintura y adhesivos rápidamente cuando usted está de viaje. CARACTERÍSTICAS • No necesitan agua • Suave, pero eficaz • Limpia y seca la superficie en una sola aplicación • Muy absorbentes • No es peligroso ni para el usuario ni para el medioambiente • Útil para ingeniería APLICACIONES • Todo tipo de superficies: herramientas, piezas de trabajo, … • Efectivo para eliminar adhesivos, residuos de juntas, alquitrán, siliconas, tinte, aceite, grasa, lubricantes y pintura que no ha curado • Efectivo para las manos y la piel • Barbacoas y equipos de jardín Código EAN: 5412386066207
