# ELIMINADOR DE ÓXIDO - de CRC

- Propiedad del archivo: CONSTRUNARIO
- Formato: FIEBDC-3/2012
- Programa: Construnario Versión 3.51
- Fecha de los precios: 11/12/2018
- Divisa: EUR

**31324-AA** u ELIMINADOR DE ÓXIDO - de CRC
Recupera las piezas oxidadas de todo tipo de metales Código EAN: 8422254110021
