# AIRCO KLEEN - Limpiador de aire acondicionado - de CRC

- Propiedad del archivo: CONSTRUNARIO
- Formato: FIEBDC-3/2012
- Programa: Construnario Versión 3.51
- Fecha de los precios: 11/12/2018
- Divisa: EUR

**33107-AC** u AIRCO KLEEN - Limpiador de aire acondicionado - de CRC
Limpiador del sistema de aire acondicionado. Su aire acondicionado también necesita una buena limpieza, especialmente después de un período de inactiviadad o después del período invernal. CRC Airco Kleen es fácil de usar: quedará un fresco olor en su coche. CARACTERÍSTICAS • No es necesario desmontar el sistema de aire acondicionado • Deja un aroma fresco y previene olores desagradables • La aplicación se hace en menos de 15 minutos • Método de aplicación sencillo y único APLICACIONES • Adecuado para cualquier sistema de aire acondicionado en coches, caravanas y camiones Código EAN: 5412386069109
