# PRO PAINT - Barniz transparente - de CRC

- Propiedad del archivo: CONSTRUNARIO
- Formato: FIEBDC-3/2012
- Programa: Construnario Versión 3.51
- Fecha de los precios: 11/12/2018
- Divisa: EUR

**33129-AB** u PRO PAINT - Barniz transparente - de CRC
Barniz acrílica universal de secado rápido con una excelente cubrición. Seca muy rápido y se puede utilizar sobre múltiples superficies. Se presenta en varios colores, proporcionando un brillo de larga duración. CARACTERÍSTICAS • Secado rápido • Excelente poder de cubrición • Brillo de larga duración • Buena resistencia a la intemperie y a los rayos UV • Resiste el rayado y el desgaste debido a una mayor dureza APLICACIONES • Madera • Plásticos • Equipamiento del hogar y de ocio • Llantas de automóvil • Buzones • Piezas de metal Código EAN: 5412386068256
