# SHAMPOO & WAX - Champú de alto brillo para carrocerías - de CRC

- Propiedad del archivo: CONSTRUNARIO
- Formato: FIEBDC-3/2012
- Programa: Construnario Versión 3.51
- Fecha de los precios: 11/12/2018
- Divisa: EUR

**33032-AD** u SHAMPOO & WAX - Champú de alto brillo para carrocerías - de CRC
Champú de alto brillo para carrocerías Código EAN: 5412386068485
