# BRAKLEEN - Limpiador de frenos - de CRC

- Propiedad del archivo: CONSTRUNARIO
- Formato: FIEBDC-3/2012
- Programa: Construnario Versión 3.51
- Fecha de los precios: 11/12/2018
- Divisa: EUR

**33004-AB** u BRAKLEEN - Limpiador de frenos - de CRC
Un limpiador potente y altamente eficaz para frenos y piezas metálicas con múltiples componentes activos. El limpiador se presenta con un práctico sistema de rociado y elimina el aceite, la grasa, la suciedad del tráfico y los líquidos de freno rápidamente. Es seguro para todas las superficies de metal y no deja residuos ni manchas. CARACTERÍSTICAS • Muy efectivo • Evaporación rápida / secado rápido • No deja residuo • Olor agradable • Se puede usar boca abajo APLICACIONES • Todas las piezas de freno y embrague • Seguro con la mayoría de gomas y plásticos (probar en superficies sensibles antes de usarlo) • Superficies de metal y equipamiento de taller Código EAN: 5412386066559
