# Platos de ducha

- Propiedad del archivo: CONSTRUNARIO
- Formato: FIEBDC-3/2012
- Programa: Construnario Versión 3.30
- Fecha de los precios: 15/01/2019
- Divisa: EUR

**C1701DUS_01** u Platos de ducha
Gama de platos de ducha que ofrece soluciones óptimas, tanto desde el punto de vista técnico como estético. Fabricados en CORIAN by DuPont, ofrecen diferentes opciones sin olvidarnos de características tan importantes como el antideslizamiento, antibacterias, medidas personalizables y resistencia al rayado y a los golpes.
