# Lavabos sobre encimeras

- Propiedad del archivo: CONSTRUNARIO
- Formato: FIEBDC-3/2012
- Programa: Construnario Versión 3.30
- Fecha de los precios: 15/01/2019
- Divisa: EUR

**C1701DUS_05** u Lavabos sobre encimeras
Los lavabos de superficie sólida desarrollados por INNOBANYS® permiten desarrollar diseños exclusivos y modernos que cuentan con la máxima higiene y calidad sea cual sea su uso y aplicación. Factores tan importantes como su propiedad antibacteriana, que evita la acumulación de bacterias y microorganismos, su fácil limpieza y mantenimiento, que permiten devolver a su estado original el material de manera rápida y sencilla o su resistencia a golpes e impactos convierten al material compacto INNOBANYS® en el material apropiado para desarrollar lavabos de última generación.
