# Bañeras

- Propiedad del archivo: CONSTRUNARIO
- Formato: FIEBDC-3/2012
- Programa: Construnario Versión 3.30
- Fecha de los precios: 15/01/2019
- Divisa: EUR

**C1701DUS_06** u Bañeras
Bañeras de Solid Surface 100% acrilicas: durabilidad, resistencia y confort.
