# Muro cortina estructural autoportante con sistema R50SG de RIVENTI

- Propiedad del archivo: CONSTRUNARIO
- Formato: FIEBDC-3/2012
- Programa: Construnario Versión 3.30
- Fecha de los precios: 06/02/2019
- Divisa: EUR

**C0706RIV_33b** m2 Muro cortina estructural autoportante con sistema R50SG de RIVENTI
Muro cortina autoportante RIVENTI modelo R50SG, sellado de vidrios mediante silicona estructural, patente de RIVENTI FACHADAS ESTRUCTURALES S.L., modulación general según documentación gráfica, que comprende: - Anclajes de corrección tridimensional en perfilería de acero laminado, galvanizado, para sujeción de estructura portante, con juntas anti vibratorias; anclado a estructura principal por los montantes verticales con anclaje fijo superior y flotante inferior. - Estructura portante en perfil tubular de aluminio extruido con aleación 6063-T5, ancho visto de 50 mm, y profundidad de 160 mm, en verticales y horizontales de 70 x 50, provisto de juntas de dilatación; con momento de inercia y módulo resistente necesario, calculado para cubrir suficientemente las acciones a soportar en las condiciones expresadas por las normas vigentes, completa de herrajes de acero Inoxidable y aluminio. - La unión montante-travesaños es solapada siendo los horizontales los que se entregan en los montantes verticales y los intermedios en los horizontales; para garantizar la estanqueidad de la unión. Con tres niveles de drenaje, desaguando cada nivel en el siguiente haciendo el efecto cascada. - Los empalmes de montantes llevarán pieza de estanqueidad en las uniones. Gomas de apoyo y acristalamiento de EPDM, estables a la acción de los UVA con escuadras simétricas de EPDM pegadas a la base de los perfiles a las que se soldará en frío las gomas de apoyo de los montantes y travesaños. Tornillería de acero inoxidable tipo A-2, para evitar el par galvánico. - Tratamiento superficial de lacado Qualicoat , color RAL a definir. - Nariz de poliamida para garantizar la ruptura del puente térmico. - Acristalamiento aislante formado por vidrio selectivo tipo 60/28 de 8 mm , cámara de aire de 16 mm, laminar 4+4 interior. El acristalamiento se soporta mecánicamente, mediante fijaciones puntuales en la acanaladura de la cámara interior. Acanaladura continúa insertada en la elaboración del triple acristalamiento, mediante perfil R-1001 de 8,8 x 15x8 mm, ensayado para garantizar la adherencia de la unión. Unión entre vidrios de 20 mm, siliconada mediante silicona estructura Dow Corning 895. - ENSAYOS Y CERTIFICADOS DEL "SISTEMA R50 SG" Tipo de ensayo Norma Laboratorio N° certificado Resultado del ensayo - Permeabilidad al aire UNE-EN 12152:02 Ensatec 240217 AE 750 Estanqueidad a lluvia UNE-EN 12154:00 Ensatec 240217 RE 2100 Resistencia a viento UNE-EN 13116:01 Ensatec 240217 1750 Pa Transmisión Térmica UNE-EN 13947:2011 Ensatec 240266 1.3 W/m2K - Fabricados todos los componentes bajo la Norma para el control de calidad ISO 9001. - Proyecto, transporte, colocación y sellado de todos los elementos citados. - Los sellados perimetrales, y entre acristalamientos se realizarán con silicona estructural resistente a los UVA sobre fondo de Junta celular antiadherente a la silicona Calculado según el Código Técnico de la Edificación. Periodo de servicio 50 años.
