# Cilindro TE5 - Europeo doble - 70x30x40 (Exc.=15 mm) Latón

- Propiedad del archivo: CONSTRUNARIO
- Formato: FIEBDC-3/2012
- Programa: Construnario Versión 3.51
- Fecha de los precios: 22/02/2019
- Divisa: EUR

**5030_30_40** u Cilindro TE5 - Europeo doble - 70x30x40 (Exc.=15 mm) Latón
Precio: 22.00
Cilindro estándar TE5 de TESA, modelo Perfil europeo doble de dimensiones 60 x 30 x 30 con exc. = 15 mm acabado en latón. EL TE5 es el sistema que cubre el segmento básico en la gama de cilindros TESA. Es un modelo ideal para instalaciones comunes o amaestradas y está fabricado íntegramente en España. Al ser el modelo más veterano del catálogo, goza de una amplia gama de medidas y modelos, cubriendo la reposición de cilindros para cerraduras como la 2000, 56-125…etc. CARACTERÍSTICAS: » Tipo de llave: Dentada de hierro niquelado. » Número de filas : 1 » Nº de pitones: 5 » Tecnología: Tumbler » Combinatoria: Grado2 » Amaestramientos: Capacidad básica. » Resistencia a la corrosión y temperatura: Grado B » Protección media contra el ganzuado. » Resistencia: 50.000 ciclos certificados. » 3 llaves de hierro Niquelado por cilindro. » Certificado según norma EN 1303. OPCIONES: » Acabados: latón o níquel. » Levas: R15 y R13. » Posibilidad de ampliaciones de amaestramientos, igualamiento y cilindros a un código determinado. » Amplia gama de medidas y perfiles. AMAESTRAMIENTO: La plataforma que soporta su fabricación permite combinar un máximo de 10 alturas por puesto. Sólo disponible para ampliaciones. NORMATIVA: Al igual que ocurre con los principales modelos que TESA incorpora en el catálogo, el TE5 está certificado según los ensayos que especifica la norma europea.
