# Construcción modular para la industria pesada de Locabri

- Propiedad del archivo: CONSTRUNARIO
- Formato: FIEBDC-3/2012
- Programa: Construnario Versión 3.50
- Fecha de los precios: 19/11/2019
- Divisa: EUR

**C2201LOC_4** u Construcción modular para la industria pesada de Locabri
Las empresas de la industria pesada necesitan trabajar continuamente sin interrumpir el flujo de negocio. A veces interrupciones son necesarias para realizar ampliaciones temporales, adaptarse a las normas o crear nuevas líneas de producción. En estos casos, los edificios modulares le ofrecen una solución permitiendo a su empresa mantener sus procesos de producción. Los edificios modulares son personalizables, se puede elegir los tejados y los materiales, lona, acero… Responden a diferentes necesidades de su sector: almacenamiento durante periodos de obras, protección de equipos, edificio de negocio… Su construcción se instala directamente en sus instalaciones respetando todas las normas de seguridad vigentes. Locabri trabaja con las principales empresas del sector de la industria pesada, como Aubert & Duval y Saint Gobain desde hace muchos años. Locabri cumple tres necesidades principales de su sector: • Seguridad de su edificio • Adaptable a sus particularidades • Velocidad de implementación Locabri le garantiza una máxima flexibilidad y capacidad de repuesta. Disponible a la venta o en alquiler.
