# Estructura modular para el sector agroalimentario de Locabri

- Propiedad del archivo: CONSTRUNARIO
- Formato: FIEBDC-3/2012
- Programa: Construnario Versión 3.50
- Fecha de los precios: 19/11/2019
- Divisa: EUR

**C2201LOC_5** u Estructura modular para el sector agroalimentario de Locabri
En el sector agroalimentario, las empresas necesitan adaptarse a las evoluciones de su actividad: almacenamiento en estanterías, carga a granel, palets o big bag… Asimismo, en este sector, el almacenamiento de productos está sujeto a varios requisitos: exposición a la luz, control de la temperatura… Los edificios modulares de Locabri aseguran la higiene de sus productos alimentarios, conforme a las normas IFS. En esas construcciones, usted puede controlar la temperatura con los sistemas de calefacción o refrigeración y la luz gracias a la elección de aperturas e iluminación. Con las estructuras Locabri, usted puede hacer frente a los aumentos de la actividad. Locabri trabaja con grandes empresas del sector agroalimentario como Nestlé Waters o Candia, desde hace muchos años. En los edificios modulares, puede almacenar cartones, plásticos, palets y productos secos. Son construcciones evolutivas, usted puede elegir la superficie del edificio según sus necesidades y la instalación y retiro del edificio son rápidos. Una estructura modular respeta tres puntos esenciales en el sector agroalimentario: • Protección de productos alimenticios y embalaje • Adaptación a la evolución de la actividad • Velocidad de implementación Disponible a la venta o en alquiler.
