# Edificio modular para la venta al por mayor de Locabri

- Propiedad del archivo: CONSTRUNARIO
- Formato: FIEBDC-3/2012
- Programa: Construnario Versión 3.50
- Fecha de los precios: 19/11/2019
- Divisa: EUR

**C2201LOC_6** u Edificio modular para la venta al por mayor de Locabri
Los edificios modulares le permiten tener más flexibilidad y se ajustan a cualquiera necesidad. Los edificios se instalan directamente en sus instalaciones lo que permite limitar los costes y el tiempo de manipulación y de transporte. Son estructuras que se pueden alquilar por una duración corta o larga e incluso si tiene una necesidad a largo plazo. Tienen varias opciones como la protección de postes o las zonas de palés que permiten un uso y manipulación óptimos de estructuras. Se adaptan a las necesidades de almacenamiento temporal cuando hay picos de actividad o periodos de obras. Además, los edificios modulares Locabri le garantizan la protección de sus mercancías, la velocidad de implementación y la reducción de los costes. Locabri le proporciona consejos y seguimiento a lo largo del todo el proceso. Locabri ha trabajado con grandes empresas del sector, como Akraplast o Frans Bonhomme. Disponible a la venta o en alquiler.
