# Láminas asfálticas impermeabilizantes

- Propiedad del archivo: CONSTRUNARIO
- Formato: FIEBDC-3/2012
- Programa: Construnario Versión 3.30
- Fecha de los precios: 28/02/2019
- Divisa: EUR

**C1501CHO_1101** Láminas asfálticas impermeabilizantes
Con nuestra gama de láminas asfálticas impermeabilizantes le ofrecemos las soluciones más avanzadas y eficaces para impermeabilizar correctamente cubiertas, muros y soleras, cubiertas ajardinadas, cubiertas parking, etc.
