# Láminas sintéticas PVC

- Propiedad del archivo: CONSTRUNARIO
- Formato: FIEBDC-3/2012
- Programa: Construnario Versión 3.30
- Fecha de los precios: 28/02/2019
- Divisa: EUR

**C1501CHO_1102** Láminas sintéticas PVC
Con nuestra gama de láminas sintéticas impermeabilizantes PVC le ofrecemos las soluciones más avanzadas y eficaces para impermeabilizar correctamente cubiertas, cubiertas ajardinadas, cubiertas parking, etc.
